# Banda de óxido de zirconio, referencia Duraflex Zir de Kerakoll. Grano 24

- Propiedad del archivo: CONSTRUNARIO
- Formato: FIEBDC-3/2012
- Programa: Construnario Versión 3.51
- Fecha de los precios: 28/02/2024
- Divisa: EUR

**10857_KER** u Banda de óxido de zirconio, referencia Duraflex Zir de Kerakoll. Grano 24
Precio: 18.56
Banda de óxido de zirconio (ZIR) cuneiforme de alta resistencia al calor y superior y prolongada duración en el lijado de cualquier tipo de madera. Elevada capacidad de reactivarse durante el trabajo. Soporte en tela especial Heavy Weight. Código EAN: 8021704108573
