# Disco orillero de zirconio (ZIR), referencia Duradisc XP Zir de Kerakoll. Grano 36

- Propiedad del archivo: CONSTRUNARIO
- Formato: FIEBDC-3/2012
- Programa: Construnario Versión 3.51
- Fecha de los precios: 28/02/2024
- Divisa: EUR

**10908_KER** u Disco orillero de zirconio (ZIR), referencia Duradisc XP Zir de Kerakoll. Grano 36
Precio: 4.92
Disco orillero de zirconio (ZIR) cuneiforme de altísima resistencia al calor, soldado con doble resina al soporte en tela especial Heavy Weight. Superior y prolongada durabilidad en el lijado bordes y zonas difíciles de cualquier tipo de madera. Código EAN: 8021704109082
