# Disco de tejido para limpieza, referencia Pad de Kerakoll. Blanco

- Propiedad del archivo: CONSTRUNARIO
- Formato: FIEBDC-3/2012
- Programa: Construnario Versión 3.51
- Fecha de los precios: 28/02/2024
- Divisa: EUR

**10922_KER** u Disco de tejido para limpieza, referencia Pad de Kerakoll. Blanco
Precio: 12.94
Disco de tejido para la limpieza, mantenimiento y abrillantado de suelos. Color blanco/rojo: idóneos como soporte para los discos de la malla abrasiva Carboplus Sic, para la limpieza de suelos en general, aplicación de aceites y ceras, junto a un paño suave para la aplicación de productos protectores y de mantenimiento, así como para el abrillantado de suelos. Colores verde/negro: idóneos para la limpieza radical de suelos resilientes, para la eliminación de viejas capas de cera y protectoras, cuando se requiera una ligera acción abrasiva, como soporte de discos abrasivos para intensificar la acción abrasiva. Código EAN: 8021704109228
