# Disco de malla abrasiva de carburo de silicio cuneiforme, referencia Carboplus Sic de Kerakoll. Grano 220

- Propiedad del archivo: CONSTRUNARIO
- Formato: FIEBDC-3/2012
- Programa: Construnario Versión 3.51
- Fecha de los precios: 28/02/2024
- Divisa: EUR

**10929_KER** u Disco de malla abrasiva de carburo de silicio cuneiforme, referencia Carboplus Sic de Kerakoll. Grano 220
Precio: 11.23
Disco de malla abrasiva de carburo de silicio cuneiforme, de fractura calibrada, de doble cara. La continua producción de nuevas y más afiladas puntas abrasivas durante el trabajo mantiene al mineral afilado hasta su completo uso, garantiza suelos perfectamente lijados. Grano 220 para el pulido entre manos de barniz. Código EAN: 8021704109297
