# Disco doble de carburo de silicio (SIC) especial, referencia Duradisc 2 Sic de Kerakoll. Grano 80

- Propiedad del archivo: CONSTRUNARIO
- Formato: FIEBDC-3/2012
- Programa: Construnario Versión 3.51
- Fecha de los precios: 28/02/2024
- Divisa: EUR

**10935_KER** u Disco doble de carburo de silicio (SIC) especial, referencia Duradisc 2 Sic de Kerakoll. Grano 80
Precio: 18.73
Disco doble de carburo de silicio (SIC) especial, cuneiforme de fractura calibrada. Superior y prolongada durabilidad. Ideal para eliminar las marcas de máquinas lijadoras de suelos, para cualquier tipo de madera antes del pulido final. Su diseño a tres cortes, para la recogida de posibles partes duras del lijado que podrían provocar arañazos, garantiza suelos finamente pulidos. Código EAN: 8021704109358
