# Rodillo de fibra sintética, referencia Roller Plus de Kerakoll. Recambio

- Propiedad del archivo: CONSTRUNARIO
- Formato: FIEBDC-3/2012
- Programa: Construnario Versión 3.51
- Fecha de los precios: 28/02/2024
- Divisa: EUR

**10954_KER** u Rodillo de fibra sintética, referencia Roller Plus de Kerakoll. Recambio
Precio: 32.30
Plus - Rodillo de fibra sintética especial diseñado para mejorar las prestaciones de aplicación de los barnices orgánicos fluidos para parquet. Específico para la aplicación de los barnices de la línea Aqua-Pur. Código EAN: 8021704109549
