# Sistema de eliminación, referencia Duragrip 120 de Kerakoll

- Propiedad del archivo: CONSTRUNARIO
- Formato: FIEBDC-3/2012
- Programa: Construnario Versión 3.51
- Fecha de los precios: 28/02/2024
- Divisa: EUR

**10956_KER** u Sistema de eliminación, referencia Duragrip 120 de Kerakoll
Precio: 2.71
Duragrip 120 específico para la eliminación de reboses de emplaste Eco Aqua-Pur Flex y para el suave lijado de rayas y arañazos. Garantizando la mejor superficie del barnizado. Código EAN: 8021704109563
