# Lijado de superficies, referencia Duragrip 180 de Kerakoll

- Propiedad del archivo: CONSTRUNARIO
- Formato: FIEBDC-3/2012
- Programa: Construnario Versión 3.51
- Fecha de los precios: 28/02/2024
- Divisa: EUR

**10957_KER** u Lijado de superficies, referencia Duragrip 180 de Kerakoll
Precio: 2.71
Duragrip 180 realiza un posterior lijado de la superficie de la madera garantizando un acabado extra-fino antes del primer barnizado. idóneo para un pulido más intenso entre las manos de barniz. Código EAN: 8021704109570
