# Lijado de superficies, referencia Duragrip 220 de Kerakoll

- Propiedad del archivo: CONSTRUNARIO
- Formato: FIEBDC-3/2012
- Programa: Construnario Versión 3.51
- Fecha de los precios: 28/02/2024
- Divisa: EUR

**10958_KER** u Lijado de superficies, referencia Duragrip 220 de Kerakoll
Precio: 2.71
Duragrip 220 específico para el lijado entre las manos de barniz, elimina el repelo de la madera sin deteriorar el barniz en profundidad e incrementa la adhesión al soporte. Garantiza un acabado estético óptimo. Código EAN: 8021704109587
