# Adhesivo orgánico mineral conductivo para la colocación de pavimentos de goma, PVC y linóleo sobre soportes absorbentes y no absorbentes. PU 70 C Parte A + B (9+1 kg) Monopack de Kerakoll

- Propiedad del archivo: CONSTRUNARIO
- Formato: FIEBDC-3/2012
- Programa: Construnario Versión 3.51
- Fecha de los precios: 28/02/2024
- Divisa: EUR

**10985_KER** kg Adhesivo orgánico mineral conductivo para la colocación de pavimentos de goma, PVC y linóleo sobre soportes absorbentes y no absorbentes. PU 70 C Parte A + B (9+1 kg) Monopack de Kerakoll
Precio: 18.44
Adhesivo orgánico mineral conductivo para la colocación de pavimentos de goma, PVC y linóleo sobre soportes absorbentes y no absorbentes. PU 70 C desarrolla un encolado conductivo resistente al agua para la colocación segura de pavimentos conductivos de goma, PVC y linóleo. Código EAN: 8021704109853
