# Barniz al agua eco-compatible, referencia Aqua-Pur de Kerakoll. Mate

- Propiedad del archivo: CONSTRUNARIO
- Formato: FIEBDC-3/2012
- Programa: Construnario Versión 3.51
- Fecha de los precios: 28/02/2024
- Divisa: EUR

**11047_KER** l Barniz al agua eco-compatible, referencia Aqua-Pur de Kerakoll. Mate
Precio: 28.48
Barniz al agua eco-compatible para el tratamiento de parquet. Aqua-Pur garantiza una fácil trabajabilidad y aplicación manteniendo el color natural de la madera y asegurando elevados niveles de protección al rayado de suelos de madera de cualquier tipo. Código EAN: 8021704110477
