# Junta de colocación orgánica mineral , referencia Fugabella Professional de Kerakoll. Color: 04. Gris hierro - parte A

- Propiedad del archivo: CONSTRUNARIO
- Formato: FIEBDC-3/2012
- Programa: Construnario Versión 3.51
- Fecha de los precios: 28/02/2024
- Divisa: EUR

**11123_KER** kg Junta de colocación orgánica mineral , referencia Fugabella Professional de Kerakoll. Color: 04. Gris hierro - parte A
Precio: 9.76
Junta de colocación orgánica mineral epoxídica de elevada fluidez y alta resistencia químico-mecánica e impermeable de 2 a 15 mm. Fugabella Professional consigue una reología de baja viscosidad garantizando una elevada velocidad de extensión y la fácil limpieza de grandes superficies tales como pavimentos de uso comercial e industrial sin dejar restos oleosos. Código EAN: 8021704111238
