# Fondo intermedio de relleno mineral, referencia Biocalce Fondo intermedio de Kerakoll. Envase: 14 l

- Propiedad del archivo: CONSTRUNARIO
- Formato: FIEBDC-3/2012
- Programa: Construnario Versión 3.51
- Fecha de los precios: 28/02/2024
- Divisa: EUR

**11509_KER** l Fondo intermedio de relleno mineral, referencia Biocalce Fondo intermedio de Kerakoll. Envase: 14 l
Precio: 9.34
Fondo intermedio de relleno mineral, certificado, eco-compatible, a base de cal en pasta pura seleccionada CL 90-S, conforme a la norma EN 459-1, y áridos seleccionados. Biocalce Fondo es específico para soportes poco homogéneos o microfisurados antes de la aplicación de ciclos decorativos transpirables a base de cal; la cal en pasta pura garantiza intervenciones de conservación respetando las estructuras existentes y los materiales originarios. Código EAN: 8021704115090
