# Adhesivo orgánico neoprénico, referencia S45 F de Kerakoll

- Propiedad del archivo: CONSTRUNARIO
- Formato: FIEBDC-3/2012
- Programa: Construnario Versión 3.51
- Fecha de los precios: 28/02/2024
- Divisa: EUR

**12005_KER** kg Adhesivo orgánico neoprénico, referencia S45 F de Kerakoll
Precio: 14.89
Adhesivo orgánico neoprénico fluido para la colocación con doble encolado de PVC, goma, moquetas, linóleo. S45 F desarrolla una reología fluida específica para la aplicación de bajísimo espesor para la colocación de revestimientos, perfiles, zócalos y la realización de medias cañas, revestimientos de escaleras, ángulos y elementos verticales. Código EAN: 8021704120056
