# Barniz al agua de fondo certificado, referencia Aqua-Pur Basic de Kerakoll

- Propiedad del archivo: CONSTRUNARIO
- Formato: FIEBDC-3/2012
- Programa: Construnario Versión 3.51
- Fecha de los precios: 28/02/2024
- Divisa: EUR

**12030_KER** l Barniz al agua de fondo certificado, referencia Aqua-Pur Basic de Kerakoll
Precio: 26.02
Barniz al agua de fondo certificado, para el tratamiento de parquet. Aqua-Pur Basic desarrolla una especial reología y una trabajabilidad que garantizan la preparación antes del acabado, con barniz al agua, de maderas secas y en las aplicaciones con altas temperaturas medioambientales. Código EAN: 8021704120308
