# Barniz al agua certificado, referencia Aqua-Pur HPX de Kerakoll. Extra mate

- Propiedad del archivo: CONSTRUNARIO
- Formato: FIEBDC-3/2012
- Programa: Construnario Versión 3.51
- Fecha de los precios: 28/02/2024
- Divisa: EUR

**12045_KER** l Barniz al agua certificado, referencia Aqua-Pur HPX de Kerakoll. Extra mate
Precio: 39.25
Barniz al agua certificado, para el tratamiento de parquet. Aqua-Pur HPX revaloriza la naturaleza de la madera y garantiza altísimos niveles de protección frente al desgaste y la abrasión en los suelos de madera sometidos a tránsito peatonal intenso. Código EAN: 8021704120452
