# Fijador consolidante, referencia Biocalce Silicato Consolidante de Kerakoll. Envase: 5 l

- Propiedad del archivo: CONSTRUNARIO
- Formato: FIEBDC-3/2012
- Programa: Construnario Versión 3.51
- Fecha de los precios: 28/02/2024
- Divisa: EUR

**12447_KER** l Fijador consolidante, referencia Biocalce Silicato Consolidante de Kerakoll. Envase: 5 l
Precio: 9.78
Fijador consolidante cortical natural, certificado, eco-compatible, a base de silicato de potasio puro estabilizado en solución acuosa, totalmente exento de disolventes. Biocalce Silicato Consolidante es específico para consolidar y uniformizar soportes minerales absorbentes antes de la aplicación de ciclos decorativos a base de silicatos; también idóneo para consolidar enfoscados adheridos al soporte mural, no revestidos con acabados sintéticos. Protegido naturalmente con aceite de pino según las indicaciones de la norma DIN 18363. Código EAN: 8021704124474
