# Fondo intermedio de relleno natural, referencia Biocalce Silicato Fondo de Kerakoll. Envase: 14 l

- Propiedad del archivo: CONSTRUNARIO
- Formato: FIEBDC-3/2012
- Programa: Construnario Versión 3.51
- Fecha de los precios: 28/02/2024
- Divisa: EUR

**12449_KER** l Fondo intermedio de relleno natural, referencia Biocalce Silicato Fondo de Kerakoll. Envase: 14 l
Precio: 12.55
Fondo intermedio de relleno natural, certificado, eco-compatible, a base de silicato de potasio puro estabilizado. Biocalce Silicato Fondo es específico para uniformizar las absorciones y regularizar la homogeneidad de soportes minerales poco homogéneos antes de la aplicación de los ciclos decorativos a base de silicatos. Protegido naturalmente con aceite de pino según las indicaciones de la norma DIN 18363. Código EAN: 8021704124498
