# Fondo fino, referencia Biocalce Silicato fondo fino de Kerakoll. Envase: 14l

- Propiedad del archivo: CONSTRUNARIO
- Formato: FIEBDC-3/2012
- Programa: Construnario Versión 3.51
- Fecha de los precios: 28/02/2024
- Divisa: EUR

**12450_KER** l Fondo fino, referencia Biocalce Silicato fondo fino de Kerakoll. Envase: 14l
Precio: 14.84
Fondo intermedio uniformizante natural, certificado, eco-compatible, a base de silicato de potasio puro estabilizado. Biocalce Silicato Fondo Fino es específico para uniformizar las absorciones de soportes minerales, manteniendo el aspecto físico de las superficies antes de los posteriores ciclos decorativos a base de silicatos. Protegido naturalmente con aceite de pino según las indicaciones de la norma DIN 18363. Código EAN: 8021704124504
