# Revoco natural certificado, referencia Biocalce Silicato Puro de Kerakoll. 0,6. Coloreado B. Envase: 25 kg

- Propiedad del archivo: CONSTRUNARIO
- Formato: FIEBDC-3/2012
- Programa: Construnario Versión 3.51
- Fecha de los precios: 28/02/2024
- Divisa: EUR

**12452B_KER** kg Revoco natural certificado, referencia Biocalce Silicato Puro de Kerakoll. 0,6. Coloreado B. Envase: 25 kg
Precio: 6.34
Revoco natural certificado, eco-compatible, a base de silicato puro de potasio estabilizado, coloreado en masa con tierras y minerales naturales. Biocalce Silicato Puro es especialmente adecuado para la decoración de espesor de enfoscado civiles, de saneamiento, térmicos, SATE (ETICS) transpirables y, en general, para todos los soportes minerales a base de ligantes hidráulicos. Protegido naturalmente con aceite de pino según las indicaciones de la norma DIN 18363.
