# Producto de limpieza, referencia Fuga-Shock Eco de Kerakoll

- Propiedad del archivo: CONSTRUNARIO
- Formato: FIEBDC-3/2012
- Programa: Construnario Versión 3.51
- Fecha de los precios: 28/02/2024
- Divisa: EUR

**13083_KER** l Producto de limpieza, referencia Fuga-Shock Eco de Kerakoll
Precio: 21.42
Producto de limpieza listo para usar para eliminar residuos y manchas de resina epoxídica. Fuga-Shock Eco desarrolla una acción detergente específica para eliminar residuos y manchas en superficies de cerámica, gres porcelánico y mosaico vítreo. Código EAN: 8021704068808
