# Junta de colocación y adhesivo , referencia Fugalite Invisibile de Kerakoll

- Propiedad del archivo: CONSTRUNARIO
- Formato: FIEBDC-3/2012
- Programa: Construnario Versión 3.51
- Fecha de los precios: 28/02/2024
- Divisa: EUR

**13104_KER** kg Junta de colocación y adhesivo , referencia Fugalite Invisibile de Kerakoll
Precio: 21.48
Junta de colocación y adhesivo vitrificada certificada, de elevada fluidez y facilidad de limpieza, bacteriostática y fungistática, impermeable y antimanchas para juntas de 0 a 3 mm, garantiza la continuidad estética, funcional e higiénica del mosaico vítreo y de las superficies cerámicas. Fugalite Invisibile son finísimas microperlas de vidrio reciclado de elevado poder de refracción para encolar y rejuntar sin interrupción de la continuidad estética, funcional e higiénica, los revestimientos de mosaico vítreo, madera cerámica y piedra cerámica. Fugalite Invisibile es la solución para mantener intacta la belleza de los mosaicos vítreos artísticos y de sus combinaciones. Código EAN: 8021704131045
