# Adhesivo orgánico mineral eco-compatible, referencia SP 70 de Kerakoll. Parte B

- Propiedad del archivo: CONSTRUNARIO
- Formato: FIEBDC-3/2012
- Programa: Construnario Versión 3.51
- Fecha de los precios: 28/02/2024
- Divisa: EUR

**13116_KER** kg Adhesivo orgánico mineral eco-compatible, referencia SP 70 de Kerakoll. Parte B
Precio: 30.36
Adhesivo orgánico mineral para la colocación de hierba sintética sobre soportes compactos absorbentes y no absorbentes. SP 70 desarrolla un encolado tenaz y resistente al agua y en ambientes permanentemente húmedos, específico para la colocación de campos de hierba sintética sobre soportes de hormigón, asfalto y metal. Código EAN: 8021704131168
