# Preparador de fondo certificado, eco-compatible, referencia Geolite Base de Kerakoll

- Propiedad del archivo: CONSTRUNARIO
- Formato: FIEBDC-3/2012
- Programa: Construnario Versión 3.51
- Fecha de los precios: 28/02/2024
- Divisa: EUR

**13117_KER** kg Preparador de fondo certificado, eco-compatible, referencia Geolite Base de Kerakoll
Precio: 10.68
Preparador de soporte para superficies horizontales de hormigón. Geolite Base es específico para la preparación de soportes en la realización de recrecidos monolíticos con espesor sobre losas, pavimentos y estructuras horizontales de hormigón. Regulariza la absorción de agua por parte del fondo, permite una correcta y natural aplicación y la adhesión monolítica del geomortero al soporte. Código EAN: 8021704131175
