# Mandril con conexión SDS Plus para taladro o martillo percutor, referencia Mandrino Steel Dryfix 10-12 de Kerakoll

- Propiedad del archivo: CONSTRUNARIO
- Formato: FIEBDC-3/2012
- Programa: Construnario Versión 3.51
- Fecha de los precios: 28/02/2024
- Divisa: EUR

**13308_KER** u Mandril con conexión SDS Plus para taladro o martillo percutor, referencia Mandrino Steel Dryfix 10-12 de Kerakoll
Precio: 454.51
Mandril patentado para la instalación de las baras helicoidales en acero inoxidable AISI 316 Steel Dryfix 10 – 12. Código EAN: 8021704133087
