# Adhesivo orgánico mineral certificado, eco-compatible, referencia L34 Evolution de Kerakoll. Color: claro

- Propiedad del archivo: CONSTRUNARIO
- Formato: FIEBDC-3/2012
- Programa: Construnario Versión 3.51
- Fecha de los precios: 28/02/2024
- Divisa: EUR

**13756_KER** kg Adhesivo orgánico mineral certificado, eco-compatible, referencia L34 Evolution de Kerakoll. Color: claro
Precio: 7.11
Adhesivo orgánico mineral para la colocación de alta resistencia de parquet. L34 Evolution desarrolla un equilibrio perfecto entre fuerza y adhesión, garantiza niveles de seguridad superiores para la colocación de parquet de cualquier formato y especie de madera, sobre cualquier tipo de soporte. Código EAN: 8021704137566
