# Conector de acero inoxidable AISI 304, referencia Connettore Steel Dryfix 10 de Kerakoll

- Propiedad del archivo: CONSTRUNARIO
- Formato: FIEBDC-3/2012
- Programa: Construnario Versión 3.51
- Fecha de los precios: 28/02/2024
- Divisa: EUR

**13854_KER** u Conector de acero inoxidable AISI 304, referencia Connettore Steel Dryfix 10 de Kerakoll
Precio: 3.98
Conector de acero inoxidable AISI 304 para la conexión en “T” de la barra helicoidal de acero inoxidable Steel Helibar 6, instalada en las llagas de los muros caravista y las barras helicoidales de acero inoxidable Steel Dryfix 10, instaladas transversalmente para el cosido del muro. El Connettore Steel Dryfix 10 permite la realización de una unión mecánica eficaz entre las barras helicoidales Steel Dryfix 10 y la barra helicoidal Steel Helibar 6, manteniendo la estética caravista en los muros y la conexión entre las distintas hojas del mismo. Código EAN: 8021704138549
