# Agua-gel eco-compatible para el emplastecido de parquet, referencia Aqua-Pur Flex de Kerakoll. Envase: botes 2x2l

- Propiedad del archivo: CONSTRUNARIO
- Formato: FIEBDC-3/2012
- Programa: Construnario Versión 3.51
- Fecha de los precios: 28/02/2024
- Divisa: EUR

**13966_KER** l Agua-gel eco-compatible para el emplastecido de parquet, referencia Aqua-Pur Flex de Kerakoll. Envase: botes 2x2l
Precio: 16.75
Agua-gel eco-compatible para el emplastecido de parquet. Aqua-Pur Flex con adición de harina de madera, forma una mezcla tixotrópica de trabajabilidad prolongada y endurecimiento ultrarrápido que garantiza un fácil emplastecido y una óptima preparación de la madera antes del barnizado. Código EAN: 8021704139669
