# Malla de fibra de vidrio alcalino resistente, referencia Rinforzo V 40 de Kerakoll. 50 m

- Propiedad del archivo: CONSTRUNARIO
- Formato: FIEBDC-3/2012
- Programa: Construnario Versión 3.51
- Fecha de los precios: 28/02/2024
- Divisa: EUR

**14304_KER** m Malla de fibra de vidrio alcalino resistente, referencia Rinforzo V 40 de Kerakoll. 50 m
Precio: 2.13
Malla de fibra de vidrio alcalino resistente idónea para sistemas termoaislantes por el exterior realizados con todos los paneles aislantes de uso ETICS. Rinforzo V 40 garantiza la continuidad de los alisados en los paneles aislantes y previene la formación de microfisuras. Código EAN: 8021704143048
