# Mandril con conexión SDS Plus para taladro o martillo percutor, referencia Mandrino Steel Dryfix 8 de Kerakoll

- Propiedad del archivo: CONSTRUNARIO
- Formato: FIEBDC-3/2012
- Programa: Construnario Versión 3.51
- Fecha de los precios: 28/02/2024
- Divisa: EUR

**14339_KER** u Mandril con conexión SDS Plus para taladro o martillo percutor, referencia Mandrino Steel Dryfix 8 de Kerakoll
Precio: 317.28
Mandril patentado para la instalación de las barras helicoidales de acero inoxidable Steel Dryfix 8. Código EAN: 8021704143390
