# Sellante mineral certificado, eco-compatible, referencia Aquastop Fix de Kerakoll

- Propiedad del archivo: CONSTRUNARIO
- Formato: FIEBDC-3/2012
- Programa: Construnario Versión 3.51
- Fecha de los precios: 28/02/2024
- Divisa: EUR

**14383_KER** kg Sellante mineral certificado, eco-compatible, referencia Aquastop Fix de Kerakoll
Precio: 10.22
Sellante mineral certificado, eco-compatible para el sellado impermeable de elevada adhesión. Aquastop Fix desarrolla una mezcla fina de prolongada trabajabilidad e hidrofobicidad total, garantizando la adhesión impermeable de los complementos y accesorios en el sistema Laminado 3 No Crack.
