# Barniz al agua de fondo certificado, eco-compatible, referencia Aqua-Pur Basic Rapid de Kerakoll

- Propiedad del archivo: CONSTRUNARIO
- Formato: FIEBDC-3/2012
- Programa: Construnario Versión 3.51
- Fecha de los precios: 28/02/2024
- Divisa: EUR

**14448_KER** l Barniz al agua de fondo certificado, eco-compatible, referencia Aqua-Pur Basic Rapid de Kerakoll
Precio: 20.61
Barniz al agua de fondo certificado, eco-compatible, de secado rápido, para el tratamiento de parquet. Aqua-Pur Basic Rapid desarrolla una reología especial y una trabajabilidad que garantizan la preparación de secado rápido y la aplicación antes del acabado con barnices en base acuosa. Código EAN: 8021704144489
