# Barra helicoidal de acero inoxidable AISI 304/316, referencia Steel Dryfix 12 de Kerakoll. 12x1250 mm

- Propiedad del archivo: CONSTRUNARIO
- Formato: FIEBDC-3/2012
- Programa: Construnario Versión 3.51
- Fecha de los precios: 28/02/2024
- Divisa: EUR

**14497_KER** u Barra helicoidal de acero inoxidable AISI 304/316, referencia Steel Dryfix 12 de Kerakoll. 12x1250 mm
Precio: 56.93
Barra helicoidal de acero inoxidable AISI 316 Steel Dryfix 12 con elevadas prestaciones mecánicas para el cosido en seco de elementos estructurales mediante el específico sistema de instalación patentado Helifix. Gracias a su particular geometría y proceso productivo, Steel Dryfix 12 funciona como un gran tornillo autorroscante que se sujeta en el soporte, previa realización de un específico agujero guía. La barra es idónea para conectar entre sí elementos de fábrica de ladrillo, adobe, tufo volcánico, madera y en ciertos casos incluso elementos de hormigón en función de las características mecánicas del soporte. Código EAN: 8021704144977
