# Mortero de enfoscado-alisado transpirable universal certificado, referencia Geocalce Multiuso de Kerakoll

- Propiedad del archivo: CONSTRUNARIO
- Formato: FIEBDC-3/2012
- Programa: Construnario Versión 3.51
- Fecha de los precios: 28/02/2024
- Divisa: EUR

**14527_KER** kg Mortero de enfoscado-alisado transpirable universal certificado, referencia Geocalce Multiuso de Kerakoll
Precio: 0.82
Mortero de Enfoscado-Alisado transpirable universal certificado de cal natural pura NHL y geoligante – de 3 a 30 mm. Hidrofugado, específico como mortero de alisado-enfoscado de nivelación de superficies absorbentes o revestimientos sintéticos para sanear edificios, para rehabilitar viejas fachadas y para la Restauración Histórica de gran valor. Ideal para acabar los sistemas de refuerzo estructural realizados con matriz epoxídica o mineral. Geocalce Multiuso es un geomortero de color blanco, con resistencia a compresión clase CS IV según EN 998-1 y Clase R1 según EN 1504-3. Código EAN: 8021704145271
