# Tejido unidireccional de fibra de acero galvanizado, referencia Geosteel G600 de Kerakoll. 30 cm

- Propiedad del archivo: CONSTRUNARIO
- Formato: FIEBDC-3/2012
- Programa: Construnario Versión 3.51
- Fecha de los precios: 28/02/2024
- Divisa: EUR

**14948_KER** m Tejido unidireccional de fibra de acero galvanizado, referencia Geosteel G600 de Kerakoll. 30 cm
Precio: 18.23
Tejido unidireccional de fibra de acero galvanizado Hardwire™ de altísima resistencia, formado por micro-cables de acero fijados sobre una micro-malla de fibra de vidrio. Geosteel G600 es específico para refuerzos estructurales instalados con las matrices minerales Geocalce y Geolite o matriz orgánica Geolite Gel en función de las exigencias de proyecto y de obra. Código EAN: 8021704149484
