# Tejido unidireccional de fibra de acero galvanizado, referencia Geosteel G2000 de Kerakoll. 30 cm

- Propiedad del archivo: CONSTRUNARIO
- Formato: FIEBDC-3/2012
- Programa: Construnario Versión 3.51
- Fecha de los precios: 28/02/2024
- Divisa: EUR

**14952_KER** m Tejido unidireccional de fibra de acero galvanizado, referencia Geosteel G2000 de Kerakoll. 30 cm
Precio: 22.05
El tejido Geosteel G2000 en fibra de acero galvanizado Hardwire™ con altísima resistencia, es un tejido unidireccional formado por micro-cables de acero galvanizado de altísima resistencia, fijados sobre una micro-malla de fibra de vidrio que facilita su fase de instalación. Instalable con matriz constituida por Geolite Gel . Código EAN: 8021704149521
