# Mandrino Steel DryFix 10-12 husillo de recambio de Kerakoll

- Propiedad del archivo: CONSTRUNARIO
- Formato: FIEBDC-3/2012
- Programa: Construnario Versión 3.51
- Fecha de los precios: 28/02/2024
- Divisa: EUR

**15040_KER** u Mandrino Steel DryFix 10-12 husillo de recambio de Kerakoll
Precio: 129.26
Husillo de recambio para Mandrino Steel Dryfix de Kerakoll Código EAN: 8021704150404
