# Roseta embebida de polipropileno armado con fibra de vidrio, referencia Tassello Steel Dryfix 8 de Kerakoll

- Propiedad del archivo: CONSTRUNARIO
- Formato: FIEBDC-3/2012
- Programa: Construnario Versión 3.51
- Fecha de los precios: 28/02/2024
- Divisa: EUR

**15041_KER** u Roseta embebida de polipropileno armado con fibra de vidrio, referencia Tassello Steel Dryfix 8 de Kerakoll
Precio: 1.10
Roseta embebida de polipropileno armado con fibra de vidrio específica para el anclaje de barras helicoidales de acero inoxidable Steel Dryfix 8. El sistema permite una eficaz conexión mecánica de los sistemas de refuerzo con bandas y extendidos realizados con la gama de tejidos Geosteel sobre machones, bóvedas y cúpulas y para la consolidación de forjados con problemas de colapso. Código EAN: 8021704150411
