# Impermeabilizante bituminoso tixotrópico elastomérico impermeable para cubiertas planas e inclinadas, para membranas bituminosas y para estructuras de hormigón, Bioscud BT de Kerakoll. 16Kg

- Propiedad del archivo: CONSTRUNARIO
- Formato: FIEBDC-3/2012
- Programa: Construnario Versión 3.51
- Fecha de los precios: 28/02/2024
- Divisa: EUR

**15306_KER** kg Impermeabilizante bituminoso tixotrópico elastomérico impermeable para cubiertas planas e inclinadas, para membranas bituminosas y para estructuras de hormigón, Bioscud BT de Kerakoll. 16Kg
Precio: 7.87
Impermeabilizante bituminoso tixotrópico elastomérico impermeable para cubiertas planas e inclinadas, para membranas bituminosas y para estructuras de hormigón. Bioscud BT es específico para la impermeabilización de cubiertas, estructuras de hormigón y para la restauración funcional de antiguas membranas bituminosas preformadas o viejas telas asfálticas, sin llama, permitiendo intervenciones rápidas y seguras sobre cualquier soporte, incluso de grandes dimensiones. Código EAN: 8021704153061
