# Resina orgánica certificada, referencia EP21 Rapid de Kerakoll

- Propiedad del archivo: CONSTRUNARIO
- Formato: FIEBDC-3/2012
- Programa: Construnario Versión 3.51
- Fecha de los precios: 28/02/2024
- Divisa: EUR

**16214_KER** kg Resina orgánica certificada, referencia EP21 Rapid de Kerakoll
Precio: 40.30
Resina orgánica certificada para la consolidación de soportes absorbentes y para el revestimiento y la impermeabilización de soportes cementosos y minerales absorbentes con humedad residual elevada. EP21 garantiza el incremento de las resistencias mecánicas de soportes inconsistentes y su impermeabilidad para la protección del parquet frente a la humedad residual para una colocación eco-compatible con total seguridad. Código EAN: 8021704162148
