# Revestimiento orgánico mineral eco-compatible, referencia Kerakover Acrilex Finish 1,0 de Kerakoll

- Propiedad del archivo: CONSTRUNARIO
- Formato: FIEBDC-3/2012
- Programa: Construnario Versión 3.51
- Fecha de los precios: 28/02/2024
- Divisa: EUR

**16535A_KER** kg Revestimiento orgánico mineral eco-compatible, referencia Kerakover Acrilex Finish 1,0 de Kerakoll
Precio: 5.51
Revestimiento orgánico mineral eco-compatible, coloreado en masa. Kerakover Acrilex Finish realiza revestimientos decorativos de espesor, resistentes a las algas y a los agentes atmosféricos, a base de resinas estireno-acrílicas. Flexible, óptima trabajabilidad, elevada calidad estética y efecto compacto. Interiores y exteriores.
