# Cuarzo mineral eco-compatible, referencia Quarzo 5.2 de Kerakoll

- Propiedad del archivo: CONSTRUNARIO
- Formato: FIEBDC-3/2012
- Programa: Construnario Versión 3.51
- Fecha de los precios: 28/02/2024
- Divisa: EUR

**17005_KER** kg Cuarzo mineral eco-compatible, referencia Quarzo 5.2 de Kerakoll
Precio: 0.92
Quarzo mineral eco-compatible calibrado de granulometría controlada, lavado y perfectamente seco. Quarzo 5.12 es idóneo como espolvoreo de agarre fresco sobre fresco sobre EP21, EP21 Rapid, 3CW y como carga estructural en los morteros de acabado sintéticos, en las soleras de colocación epoxídicas y en el sistema Factory mortero resinoso Código EAN: 8021704170051
