# Geomortero mineral fluido , referencia Geolite Magma Xenon de Kerakoll

- Propiedad del archivo: CONSTRUNARIO
- Formato: FIEBDC-3/2012
- Programa: Construnario Versión 3.51
- Fecha de los precios: 28/02/2024
- Divisa: EUR

**17009_KER** kg Geomortero mineral fluido , referencia Geolite Magma Xenon de Kerakoll
Precio: 1.35
Geomortero mineral a base de geoligante para el refuerzo monolítico FRC en hormigón armado. Geolite Magma Xenon combinado con Steel Fiber forma un geomortero fluido fibrorreforzado certificado de elevada ductilidad para pasivar, reparar y consolidar estructuras de hormigón armado, mediante intervenciones de bajo espesor sustituyendo el uso de la armadura. Código EAN: 8021704170099
