# Fibras de acero para la elaboración de hormigones y morteros, referencia Steel Fiber de Kerakoll

- Propiedad del archivo: CONSTRUNARIO
- Formato: FIEBDC-3/2012
- Programa: Construnario Versión 3.51
- Fecha de los precios: 28/02/2024
- Divisa: EUR

**17019_KER** kg Fibras de acero para la elaboración de hormigones y morteros, referencia Steel Fiber de Kerakoll
Precio: 17.70
Fibras de acero para la elaboración de hormigones y morteros tenaces con elevadísimas resistencias mecánicas. Steel Fiber son fibras de acero obtenidas mediante trefilado en frío de filamentos de acero de alta resistencia y alto índice de carbono. Conformes a la Norma EN 14889-1 sobre fibras de acero para uso estructural. Código EAN: 8021704170098
