# Impermeabilizante elastomérico multiuso coloreado para cubiertas planas e inclinadas, para membranas bituminosas y para superficies exteriores, Bioscud de Kerakoll. Caja. RAL 1013

- Propiedad del archivo: CONSTRUNARIO
- Formato: FIEBDC-3/2012
- Programa: Construnario Versión 3.51
- Fecha de los precios: 28/02/2024
- Divisa: EUR

**18881_KER** kg Impermeabilizante elastomérico multiuso coloreado para cubiertas planas e inclinadas, para membranas bituminosas y para superficies exteriores, Bioscud de Kerakoll. Caja. RAL 1013
Precio: 9.81
Impermeabilizante elastomérico multiuso coloreado para cubiertas planas e inclinadas, para membranas bituminosas y para superficies exteriores. Bioscud es fácil de aplicar sobre grandes superficies para crear impermeabilizaciones y decoraciones protectoras de alta reflectancia (Cool Roof) incluso sobre antiguas membranas bituminosas preformadas o viejas telas asfálticas, adaptándose a cualquier geometría para evitar el calentamiento de las estancias inferiores. Certificado para el encapsulado de elementos de fibrocemento y cemento-amianto. Código EAN: 8021704188810
