# Diluyente eco-compatible, referencia DD de Kerakoll

- Propiedad del archivo: CONSTRUNARIO
- Formato: FIEBDC-3/2012
- Programa: Construnario Versión 3.51
- Fecha de los precios: 28/02/2024
- Divisa: EUR

**19145_KER** l Diluyente eco-compatible, referencia DD de Kerakoll
Precio: 10.20
Diluente eco-compatible para resinas poliuretánicas y epoxídicas. DD garantiza una trabajabilidad prolongada y un perfecto extendido de barnices, esmaltes y acabados. Incrementa la fluidez y la penetración en las aplicaciones sobre soportes de hormigón. Código EAN: 8021704191452
