# Keradecor Eco Solmix - diluyente eco-compatible de lenta evaporación. Referencia Keradecor Solmix de Kerakoll. Envase: 12x1l

- Propiedad del archivo: CONSTRUNARIO
- Formato: FIEBDC-3/2012
- Programa: Construnario Versión 3.51
- Fecha de los precios: 28/02/2024
- Divisa: EUR

**19146_KER** l Keradecor Eco Solmix - diluyente eco-compatible de lenta evaporación. Referencia Keradecor Solmix de Kerakoll. Envase: 12x1l
Precio: 11.64
Diluyente eco-compatible de lenta evaporación. Keradecor Eco Solmix, en base a aguarrás, es idóneo para la dilución de esmaltes alquídicos, oleo-sintéticos, impregnantes y pinturas acrílicas en base disolvente. Interiores, exteriores. Código EAN: 8021704233589
