# Keradecor Solmix Universal - diluyente eco-compatible. Referencia Keradecor Solmix Universal de Kerakoll. Envase: 12x1l

- Propiedad del archivo: CONSTRUNARIO
- Formato: FIEBDC-3/2012
- Programa: Construnario Versión 3.51
- Fecha de los precios: 28/02/2024
- Divisa: EUR

**19148_KER** l Keradecor Solmix Universal - diluyente eco-compatible. Referencia Keradecor Solmix Universal de Kerakoll. Envase: 12x1l
Precio: 11.50
Diluyente de alto poder disolvente y lenta evaporación. Keradecor Solmix Universal es idóneo para productos que requieren un elevado poder disolvente o baja velocidad de evaporación. Interiores, exteriores. Código EAN: 8021704233671
