# Diluyente eco-compatible, referencia Diluente 01 de Kerakoll

- Propiedad del archivo: CONSTRUNARIO
- Formato: FIEBDC-3/2012
- Programa: Construnario Versión 3.51
- Fecha de los precios: 28/02/2024
- Divisa: EUR

**19149_KER** l Diluyente eco-compatible, referencia Diluente 01 de Kerakoll
Precio: 7.53
Diluyente eco-compatible para la dilución de adhesivos orgánicos alcohólicos y neoprénicos. Diluente 01 es una mezcla de disolventes puros que aumenta la trabajabilidad y el tiempo abierto de adhesivos alcohólicos y neoprénicos para la colocación de materiales resilientes y moquetas. Específico para retirar residuos de adhesivo y la limpieza de herramientas. Código EAN: 8021704191497
