# Diluyente eco-compatible, referencia Diluente Oil de Kerakoll

- Propiedad del archivo: CONSTRUNARIO
- Formato: FIEBDC-3/2012
- Programa: Construnario Versión 3.51
- Fecha de los precios: 28/02/2024
- Divisa: EUR

**19150_KER** l Diluyente eco-compatible, referencia Diluente Oil de Kerakoll
Precio: 8.14
Diluyente eco-compatible para barnices a base de aceites, óleo-uretanados y ceras. Diluente Oil es una mezcla de disolvente desarrollada para Oil-Pur y Cera que garantiza el incremento de la fluidez y de la penetración. Específico para la limpieza de residuos y herramientas Código EAN: 8021704191506
